# A017_2,2-11,5_INS_BWs_3 Tun & 4 BW
Angebotsaufforderung (GAEB DA XML 3.2, DA83)
Projekt: A-10242-00
Währung: EUR
Vergabeart: Öffentliche Ausschreibung
Eröffnung: 23.07.2026 00:00:00
Ende der Zuschlagsfrist: 21.08.2026
Ausführungsbeginn: 21.09.2026
Ausführungsende: 25.02.2027
Auftraggeber: Autobahn GmbH des Bundes, Niederlassung Ost (Halle/Saale), AdB-NL Ost, Magdeburger Str.51, 06112 Halle, Magdeburger Str.51, 06112 Halle/Saale, Telefon +49 345 940 997 00, Fax +49 34594099702, E-Mail ost@autobahn.de; Vergabenummer: A1024200306
Erstellt mit: GXML Toolbox V3.3 R20230829, iTWO_64 V25.0.650, 16.06.2026

## 3 Bauzustandsuntersuchung Tunnelkette BAB 17
Datum: 15.06.2026
WaGr: 99_99_01

### Abschnitt 01 Allgemeine Leistungen

#### Unterabschnitt 01.01 Baustelleneinrichtung

**01.01.0010 Baustelle einrichten und räumen*Zufahrt vorh.**
Alle zur vertragsgemäßen Ausführung aller Leistungen gemäß OZ 01.02, 02.03, 03.01 und 03.03 erforderlichen Geräte, Werkzeuge und sonstige Betriebsmittel sowie Personal auf die Baustelle bringen, bereitstellen und - soweit der Geräteeinsatz nicht gesondert vergütet wird - betriebsfertig aufstellen sowie räumen einschl. der dafür notwendigen Arbeiten.

Strom- und Wasseranschluss sowie Entsorgungseinrichtungen und dgl. für die Baustelle, soweit erforderlich, bereitstellen und beseitigen.

Kosten für Vorhalten, Unterhalten und Betreiben der Geräte, Anlagen und Einrichtungen einschl. Mieten, Pacht, Gebühren und dgl. werden nicht mit dieser Pauschale, sondern mit den Einheitspreisen der betreffenden Teilleistungen vergütet.
Soweit nicht für bestimmte Leistungen für das Einrichten der Baustelle gesonderte Positionen im Leistungsverzeichnis enthalten sind, gilt die Pauschale.

Abrechnung pro Einsatz.
Für alle Leistungen vor Ort einschließlich An- und Abtransport aller erforderlicher Gerätschaften, z. B. Messfahrzeug, Notstrom, Beleuchtung, Zugangstechnik mit Bedienpersonal bzw. Arbeitsgerüste
Zufahrt zur Baustelle vorhanden.'
Menge: 66,000 St
Leistungsbereichkatalog: 101

#### Unterabschnitt 01.02 Technische Bearbeitung

**01.02.0010 Ablaufplan**
*** Pauschalposition
Erstellung und Fortschreibung eines koordinierten
Ablaufplanes in prüffähiger Form für sämtliche
Leistungen dieses Vertrages, die vor Ort
durchgeführt werden, als Grundlage für die
Beantragung der erforderlichen
Verkehrssicherungsleistungen durch den AG.
Menge: 1,000 Psch
DIN276_18: 000

**01.02.0020 Dokumentation**
*** Pauschalposition
Dokumentation der
-  entnommenen Bohrkernproben und visuelle
  Bohrkernbeschreibung bis Länge 250 mm.
-  entnommenen Bohrmehlproben,
-  der hergestellten und verschlossenen
  Bauteilöffnungen,
-  durchgeführten Betondeckungsmessungen.

Inhalt der Leistung:

Fotodokumentation zu jedem Bohrkern in
gesamter Länge von Vorder- und Rückseite
inkl. Detailfotos bei Auffälligkeiten, wie
Risse, Ablagerungen in Poren etc.,
Darstellung im Lageplan und Ansicht
je Segment inkl. Achsmaßlinien des
Bohransatzpunktes,
Beschreibung der Betonstruktur,
Benennung des Durchmessers und der
Länge, ggf. Teillängen.

Fotodokumentation der Bauteilöffnungen
während der Herstellung, bei geöffnetem
Zustand und nach Verschluss der
Bauteilöffnung je Bauteilöffnung.

Die Bohrmehlproben sowie die
Bauteilöffnungen sind in Lage und Höhe
sowie bei den Bauteilöffnungen die
Abmessungen einzumessen und in einem Plan
zeichnerisch darzustellen mit
nachvollziehbaren Maßketten bezugnehmend
auf OK Notgehbahn und Segmentfugen.

Es ist ein detailliertes Messprotokoll bzw. ein Prüfbericht zur Messung der Betondeckung zu erstellen. Dieser muss beinhalten:
- Angaben zum verwendeten Messgerät (Hersteller, Typ, Kalibrierung),
- Lage der Messbereiche und nummerierte Auflistung der Messwerte,
- Statistische Auswertung der Betondeckung (Ist-Zustand) im Vergleich zu den Nennmaßen / Vorhaltemaßen,
- Fotodokumentation der Messungen am Bauteil.

Die Dokumentation ist für jedes Tunnelbauwerk
separat und getrennt voneinander zu erstellen
und dem AG digital als PDF-Datei, dwg-Datei
sowie als Word-Dokument zu übergeben.

Vom AN sind insgesamt 3 Dokumentationen der
Bohrkernproben für die Tunnel Altfranken BW 10T,
Dölzschen BW 14T und Coschütz BW 16T zu
erstellen. Komplett einschl. sämtlicher
erforderlicher Abstimmungen erstellen und
liefern, in fertiger Arbeit.
Menge: 1,000 Psch
DIN276_18: 000

**01.02.0030 Prüfbericht erstellen**
Kompletter Prüfbericht erstellen mit den Auswertungen aller Prüfprotokolle, Dokumentationen und Messungen gemäß den Vorgaben der Baubeschreibung des AG.
Übergabe an den AG in kompletter Leistungserfüllung.

Je ein Prüfbericht für den Tunnel Altfranken BW 10T, Dölzschen BW 14T und Coschütz BW 16T.
Menge: 3,000 St
DIN276_18: 000

**01.02.0040 Entsorgungskonzept**
*** Pauschalposition
Entsorgungskonzept des AN erarbeiten und
fortschreiben
Mitwirkung bei der Erstellung der Nachweisunterlagen
für gefährliche und nicht gefährliche Abfälle gemäß
Baubeschreibung.
Der Entwurf des Entsorgungskonzeptes ist spätestens 2
Wochen nach Zuschlagserteilung, die erste Vollversion spätestens 4 Wochen vor Beginn der Aufschlussleistungen beim AG zur zur Bestätigung vorzulegen.
Das Vorliegen eines bestätigten Entsorgungskonzeptes
ist Voraussetzung für jegliche Wiedereinbau- bzw.
Entsorgungsmaßnahmen.
Menge: 1,000 Psch

**01.02.0050 Instandsetzungskonzept Bauteilöffnungen**
*** Pauschalposition
Instandsetzungskonzept für den Verschluss aller Bauteilöffnungen dieses Vertrages prüffähig erstellen und fortschreiben.
Erstellung durch einen Sachkundigen Planer bzw. SIVV-Schein-Inhaber.
Menge: 1,000 Psch

### Abschnitt 02 Tunnel Altfranken

#### Unterabschnitt 02.01 Probenahmen und Betondeckung

**02.01.0010 Kernbohrungen DN 100**
Kernbohrungen, DN 100; in senkrechte Wandfläche nach Vorgabe des AG gemäß Baubeschreibung bzw. Pläne.
Länge je Bohrkern: 20 cm (Mindestmaß)
Material: Stahlbeton
Mindestdruckfestigkeit: C 30/37
Die anfallenden Bohrkerne sind in Kernkisten zu
lagern und ins Labor für die Prüfungen und
Dokumentation zu transportieren.
Bohransatzpunkte in 3 verschiedenen Höhenlagen:
0,5 m; 1,5 m; 2,90 m

Die Prüfungen und Dokumentation werden
gesondert vergütet.
Menge: 960,000 cm
DIN276_18: 000

**02.01.0020 Verschluss Kernbohrung DN 100**
Verschluss der Bohrlöcher DN 100 mittels
quellfähigem RM nach ZTV-ING bzw. TR-IH.
Der AN hat vor Verschluss der Bohrlöcher
dem AG das Material zur Prüfung und Freigabe
vorzulegen.
Menge: 960,000 cm
DIN276_18: 000

**02.01.0030 Bohrmehlentnahme nach Heft 401 DAfStb**
Bohrmehlentnahme zur Bestimmung des
Chloridgehaltes nach DAfStb Heft 401 aus
5 Tiefenstufen je Entnahmestelle
(0-15 mm, 15-30 mm, 30-45 mm, 45-60 mm, 60-75 mm)
und 3 Höhenlagen von 0,5 m; 1,5 m und 3,00 m.

Die Bohrmehlentnahme ist zu dokumentieren, einzumessen und im Lageplan und der Abwicklung des entsprechenden Segmentes darzustellen.
Menge: 195,000 Stck
DIN276_18: 000

**02.01.0040 Verschluss Bohrmehllöcher**
Verschluss der Bohrmehllöcher mittels
quellfähigem RM nach ZTV-ING bzw. TR-IH.
Der AN hat vor Verschluss der Bohrmehllöcher
dem AG das Material zur Prüfung und Freigabe
vorzulegen.
Menge: 292,500 cm
DIN276_18: 000

**02.01.0050 Messung der Betondeckung**
Zerstörungsfreie Messung der Betondeckung
(Überdeckung der äußersten Bewehrungslagen)
und Ortung von Bewehrungseisen an fertigen
Stahlbetonbauteilen.
Bauteil: Wände des gesamten Tunnels in vertikalen Streifen bis auf jeweils 4,0 m Höhe über Notgehweg sowie im Abstand von 5,0 m
Im Ergebnis sollen Aussagen zum Verlauf der Betondeckung über die Länge des Tunnels getroffen werden können.
Altfranken BW 10T
Die Ausführung und Auswertung haben gemäß den
geltenden Normen, insbesondere DIN EN 1992-1-1
(Eurocode 2) und DIN 1045-3 sowie den
Richtlinien des Deutschen Beton- und Bautechnik-Vereins e.V. (DBV-Merkblatt) zu erfolgen.
Anforderungen an die Ausführung:
Messverfahren:
Elektromagnetisches Induktionsverfahren oder Radarverfahren zur Bestimmung der Betondeckung und der Lage der Bewehrung.
Erfassung:
Zusätzlich ist der vorhandene Bewehrungsdurchmesser stichprobenartig zu ermitteln und zu dokumentieren.
Die Leistung beinhaltet die fachgerechte Vorbereitung, Durchführung der Messungen durch qualifiziertes Personal.
Das Erstellen und Übergeben der Prüfdokumentation wird gesondert vergütet.
Menge: 1104,000 m
DIN276_18: 000

#### Unterabschnitt 02.02 Laborarbeiten

**02.02.0010 Vorbereitung Prüfkörper**
Prüfkörper zur Vorbereitung der festgelegten
Prüfungen schneiden und schleifen.
Menge: 48,000 Stck
DIN276_18: 000

**02.02.0020 Prüfung der Druckfestigkeit nach DIN EN 12390-3**
Prüfung der Druckfestigkeit und Rohdichte nach
DIN EN 12390-3 von Festbeton an Bohrkernen
DN 100 einschl. Erstellung eines Prüfprotokolls
inkl. Bestimmung der Druckfestigkeitsklasse
nach DIN EN 206 in Verbindung mit der
DIN 1045-2.

Das Prüfprüfprotokoll ist dem AG mit dem
Prüfbericht zu übergeben.
Der Prüfbericht wird gesondert vergütet.
Menge: 48,000 Stck
DIN276_18: 000

**02.02.0030 Prüfung der Abreißfestigkeit nach DIN EN 1542**
Prüfung der Abreißfestigkeit nach DIN EN 1542
am Bohrkernen DN 100 einschl. Anbohren der Ringnut (je 3 Tiefenbereiche).
Erstellung eines Prüfprotokolls inkl. Auswertung des Bruchbildes.

Das Prüfprüfprotokoll ist dem AG mit dem
Prüfbericht zu übergeben.
Der Prüfbericht wird gesondert vergütet.
Menge: 48,000 Stck
DIN276_18: 000

**02.02.0040 Bestimmung des Chloridgehaltes nach DAfStb Heft 401**
Bestimmung des Gesamtchloridgehaltes nach
DAfStb. Heft 401-1989
Schneiden der Scheiben, Trocknen der Scheiben,
Brechen und Aufmahlen der Scheiben, Bestimmung
Chloridgehalt,
in 5 Tiefenstufen von 0-15 mm, 15-30mm, 30-45
mm, 45-60 mm, 60-75 mm,
bei 3 Höhenstufen von 0,5 m, 1,5 m, 3,0 m.

Je Bohrstandort werden in 5 Tiefenstufen bei
3 Höhenlagen die Bohrmehlproben durch den AN
entnommen.

Das Prüfprüfprotokoll ist dem AG mit dem
Prüfbericht zu übergeben.
Der Prüfbericht wird gesondert vergütet.
Menge: 195,000 Stck
DIN276_18: 000

**02.02.0050 Bestimmung der Betonfeuchte durch Darren**
Bestimmung der Betonfeuchte durch Darr-Methode nach DIN EN 12350-6:2019-09 bzw. ZTV-ING-Teil 3 Abs. 1 Beton 9.1.3.

Das Prüfprüfprotokoll ist dem AG mit dem
Prüfbericht zu übergeben.
Der Prüfbericht wird gesondert vergütet.
Menge: 48,000 Stck
DIN276_18: 000

**02.02.0060 Bestimmung der Karbonatisierungstiefe**
Bestimmung der Karbonatisierungstiefe am Bauwerk mittels Phenolphtaleinlösung an frisch eingeschlagener Stelle.
Bauteil: Wand, senkrecht
Arbeitshöhenbereich: bis 3,5 m
Menge: 48,000 Stck
DIN276_18: 000

**02.02.0070 Analyse Beton nach EBV**
Analytik nach EBV vom 09.07.2021 Materialwerte für
RC-Baustoffe RC 1-3 gem. Anl. 1 Tab. 1 inkl. Elution
DIN 19529 + Überwachungswerte gemäß Anl. 4, Tab. 2.2,
einschl. Aufbereiten, Brechen und Teilen Probenmaterial
Menge: 2,000 Stck
DIN276_18: 000

**02.02.0080 Analyse Beton nach DepV**
Analytik nach DepV, Anh.3, Tab.2, Spalte 5 DK0,
mit GV/TOC, ohne 3.18b/SNK (FS+EL), 7/2021,
einschl. Aufbereiten, Brechen und Teilen Probenmaterial
Menge: 2,000 Stck
DIN276_18: 000

#### Unterabschnitt 02.03 Herstellen und Verschluss von Bauteilöffnungen

**02.03.0010 Trennschnitte an Bauteilöffnungen**
Gerade verlaufende Kante senkrecht zur Bauteiloberfläche im Bereich von Betonabtragsflächen auf senkrechten Flächen
aus Beton herstellen.
Ausbruchufer bis in eine Tiefe von etwa 20 bis 50 mm annähernd senkrecht zur Bauteiloberfläche, im weiteren Verlauf bis zur vorgesehenen Ausbruchtiefe schräg unter etwa 45 Grad ausführen.
Anfallende Stoffe aufnehmen und nach gesonderter OZ entsorgen.
Bauteil = Wandbereiche bis 3,00 m Höhe.
Material = Stahlbeton mind. C30/37.
Gerade Kante durch Trennschnitt, z. B. mittels Trennscheibe, herstellen.
Schnittflächen durch Strahlen mit festem Stahlmittel aufrauen.
Herstellen der schrägen Ausbruchkante durch Verfahren nach Wahl des AN.
Ausführung in Teilmengen.
Menge: 56,000 m
DIN276_18: 000

**02.03.0020 Beton abtragen**
Betonuntergrund gemäß Baubeschreibung mit
Zeichnungen durch abtragen vorbehandeln.
Anfallende Stoffe aufnehmen. Entsorgung wird
gesondert vergütet.
Einzelflächen > 1 m²
Bewehrung freilegen
Bauteil: Wand Bereich bis 3,50 m über OK Notgehbahn
Fläche: senkrecht
Gesteinskörnung: 16 mm
Abtragstiefe i. M. 80 mm, bis 20 mm hinter der oberen Bewehrungslage.
Abtrag durch Stemmen und Strahlen.
Nachbearbeitung durch Abblasen mit Druckluft.
Bewehrung im Abtragsvolumen ist zu erhalten.
Material: Stahlbeton
Ausführung in Teilflächen > 1 m².
Menge: 15,000 m2
DIN276_18: 000

**02.03.0030 Betonunterlage vorbereiten**
Betonunterlage nach Unterlagen des AG
vorbereiten. Vorbereitete Flächen säubern.
Bauteil 'Wandbereich,
Abmessungen: 0,5 m x 3,00 m (BxH)'
(21)
Material: Stahlbeton
Oberfläche über senkrecht.
Ausführung in Teilflächen.
Vorbereitungsverfahren = Betonunterlage
abstemmen und strahlen.
Abtrag von '50 mm bis 80 mm'
(51)
Abfall entsorgen wird gesondert vergütet.
Menge: 15,000 m2
DIN276_18: 000

**02.03.0040 Betonstahl vorbereiten DU bis 16 mm ReinG Sa 2 1/2**
StL-Nr. 2412411813
Freiliegenden Betonstahl unterschiedlicher Durchmesser
vorbereiten. Abfall entsorgen.
Durchmesser bis 16 mm.
Norm-Reinheitsgrad = Sa 2 1/2.
Menge: 70,000 m
DIN276_18: 000

**02.03.0050 Betonstahl vorbereiten DU über 16 mm ReinG SA 2 1/2**
Position wie vor, jedoch
Betonstahl verschiedener Durchmesser über 16 mm.
Menge: 210,000 m
DIN276_18: 000

**02.03.0060 Betonstahl beschichten DU bis 16 mm**
Freiliegenden Betonstahl unterschiedlicher Durchmesser
beschichten. Betonstahl vorbereiten wird gesondert vergütet.
Durchmesser bis 16 mm.
Arbeitshöhenbereich: bis 3,5 m
Beschichtungsstoff mit kunststoffmodifizierten Zementschlämme, 2-schichtig
Menge: 210,000 m
DIN276_18: 000

**02.03.0070 Betonstahl beschichten DU über 16 mm**
Position wie vor, jedoch
Freiliegender Betonstahl verschiedener
Durchmesser über 16 mm.
Menge: 78,750 m
DIN276_18: 000

**02.03.0080 Haftbrücke herstellen**
Haftbrücke auf vorbereiteter Betonunterlage nach Unterlagen des AG herstellen.
Bauteil Wandbereich
Unterseite senkrecht
Arbeitshöhe: bis 3,5 m.
Stoff = dickflüssiger Zementmörtel.
Ausführung in Teilflächen.
Menge: 15,000 m2
DIN276_18: 000

**02.03.0090 Zementmörtel/ Beton (RM/RC) einbauen**
Zementmörtel/Beton mit Kunststoffzusatz (RM/RC)
aufvorbereiteter Betonunterlage nach Unterlagen des AG einbauen. Ggf. erforderliche Schalung herstellen. Haftbrücke wird gesondert vergütet.
Bauteil Wandebereich bis 3,5 m Höhe
Unterseite senkrecht.
Betonersatzsystem = RM.
Schichtdicke 50 bis 80 mm
Ausführung in Teilflächen.
Menge: 15,000 m2
DIN276_18: 000

**02.03.0100 AVV 170101 Beton**
Transport und Entsorgung von Beton
AVV: 170101
Abfallbezeichnung: Beton
Einstufung: RC 1 (orientierende Einstufung nach EBV)
Abfall: mineralischer Bauschutt aus Abbruch von Tunnelwänden
Ort Analytik): Wandbereich
Tunnelbauwerk Altfranken: MP1-MP2
Menge: 1,000 kg
DIN276_18: 000

### Abschnitt 03 Tunnel Dölzschen/Coschütz

#### Unterabschnitt 03.01 Probenahmen und Betondeckung

**03.01.0010 Kernbohrungen DN 100**
Kernbohrungen, DN 100; in gekrümmter Wandfläche
(Gewölbe) nach Vorgabe des AG gemäß
Baubeschreibung bzw. Pläne.
Länge je Bohrkern: 20 cm (Mindestmaß)
Material: Stahlbeton, Spritzbeton, bewehrt
Mindestdruckfestigkeit: C 30/37
Die anfallenden Bohrkerne sind in Kernkisten zu
lagern und ins Labor für die Prüfungen und
Dokumentation zu transportieren.
Bohransatzpunkte in 3 verschiedenen Höhenlagen:
0,5 m; 1,5 m; 2,90 m

Die Prüfungen und Dokumentation werden
gesondert vergütet.
Menge: 2760,000 cm
DIN276_18: 000

**03.01.0020 Bohrlochverschluss DN 100**
Verschluss der Bohrlöcher DN 100 mittels
quellfähigem RM nach ZTV-ING bzw. TR-IH.
Der AN hat vor Verschluss der Bohrlöcher
dem AG das Material zur Prüfung und Freigabe
vorzulegen.
Menge: 2760,000 cm
DIN276_18: 000

**03.01.0030 Bohrmehlentnahme nach Heft 401 DafStb**
Bohrmehlentnahme zur Bestimmung des
Chloridgehaltes nach DAfStb Heft 401 aus
5 Tiefenstufen je Entnahmestelle
(0-15 mm, 15-30 mm, 30-45 mm, 45-60 mm, 60-75 mm)
und 3 Höhenlagen von 0,5 m; 1,5 m und 3,00 m.

Die Bohrmehlentnahme ist zu dokumentieren, einzumessen und im Lageplan und der Abwicklung des entsprechenden Segmentes darzustellen.
Menge: 510,000 Stck
DIN276_18: 000

**03.01.0040 Verschluss Bohrmehllöcher**
Verschluss der Bohrmehllöcher mittels
quellfähigem RM nach ZTV-ING bzw. TR-IH.
Der AN hat vor Verschluss der Bohrmehllöcher
dem AG das Material zur Prüfung und Freigabe
vorzulegen.
Menge: 765,000 cm
DIN276_18: 000

**03.01.0050 Messung der Betondeckung**
Zerstörungsfreie Messung der Betondeckung
(Überdeckung der äußersten Bewehrungslagen)
und Ortung von Bewehrungseisen an fertigen
Stahlbetonbauteilen.
Bauteil: jeweils Wände des Tunnels in vertikalen Streifen bis auf jeweils 4,0 m Höhe über Notgehweg jeweils

- im Block der Probenahmen für die Bohrkerne

- in den Portalbereichen von jeweils 250 m Länge im Abstand von 5,0 m

Im Ergebnis sollen Aussagen zum Verlauf der Betondeckung über die Länge der Tunnel getroffen werden können.
Dölzschen BW 14T und Coschütz BW 16T
Die Ausführung und Auswertung haben gemäß den
geltenden Normen, insbesondere DIN EN 1992-1-1
(Eurocode 2) und DIN 1045-3, sowie den
Richtlinien des Deutschen Beton- und Bautechnik-Vereins e.V. (DBV-Merkblatt) zu erfolgen.
Anforderungen an die Ausführung:
Messverfahren:
Elektromagnetisches Induktionsverfahren oder Radarverfahren zur Bestimmung der Betondeckung und der Lage der Bewehrung.
Erfassung:
Zusätzlich ist der vorhandene Bewehrungsdurchmesser stichprobenartig zu ermitteln und zu dokumentieren.
Die Leistung beinhaltet die fachgerechte Vorbereitung, Durchführung der Messungen durch qualifiziertes Personal.
Das Erstellen und Übergeben der Prüfdokumentation wird gesondert vergütet.
Menge: 1784,000 m
DIN276_18: 000

#### Unterabschnitt 03.02 Laborarbeiten

**03.02.0010 Vorbereitung Prüfkörper**
Prüfkörper zur Vorbereitung der festgelegten
Prüfungen schneiden und schleifen.
Menge: 138,000 Stck
DIN276_18: 000

**03.02.0020 Prüfung der Druckfestigkeit nach DIN EN 12390-3**
Prüfung der Druckfestigkeit nach DIN EN 12390-3
von Festbeton an Bohrkernen DN 100 einschl.
Erstellung eines Prüfprotokolls inkl.
Bestimmung der Druckfestigkeitsklasse nach
DIN EN 206 in Verbindung mit der DIN 1045-2.

Das Prüfprüfprotokoll ist dem AG mit dem
Prüfbericht zu übergeben.
Der Prüfbericht wird gesondert vergütet.
Menge: 138,000 Stck
DIN276_18: 000

**03.02.0030 Prüfung der Abreißfestigkeit nach DIN EN 1542**
Prüfung der Abreißfestigkeit nach DIN EN 1542
am Bohrkernen DN 100 einschl. Erstellung eines Prüfprotokolls inkl. Auswertung des Bruchbildes.

Das Prüfprüfprotokoll ist dem AG mit dem
Prüfbericht zu übergeben.
Der Prüfbericht wird gesondert vergütet.
Menge: 138,000 Stck
DIN276_18: 000

**03.02.0040 Bestimmung des Chloridgehaltes nach DAfStb Heft 401**
Bestimmung des Gesamtchloridgehaltes nach
DAfStb. Heft 401-1989
Schneiden der Scheiben, Trocknen der Scheiben,
Brechen und Aufmahlen der Scheiben, Bestimmung
Chloridgehalt,
in 5 Tiefenstufen von 0-15 mm, 15-30mm, 30-45
mm, 45-60 mm, 60-75 mm,
bei 3 Höhenstufen von 0,5 m, 1,5 m, 3,0 m.

Je Bohrstandort werden in 5 Tiefenstufen bei
3 Höhenlagen die Bohrmehlproben durch den AN
entnommen.

Das Prüfprüfprotokoll ist dem AG mit dem
Prüfbericht zu übergeben.
Der Prüfbericht wird gesondert vergütet.
Menge: 510,000 Stck
DIN276_18: 000

**03.02.0050 Bestimmung der Betonfeuchte durch Darren**
Bestimmung der Betonfeuchte durch Darr-Methode nach DIN EN 12350-6:2019-09 bzw. ZTV-ING-Teil 3 Abs. 1 Beton 9.1.3.

Das Prüfprüfprotokoll ist dem AG mit dem
Prüfbericht zu übergeben.
Der Prüfbericht wird gesondert vergütet.
Menge: 138,000 Stck
DIN276_18: 000

**03.02.0060 Bestimmung der Karbonatisierungstiefe**
Bestimmung der Karbonatisierungstiefe am Bauwerk mittels Phenolphtaleinlösung an frisch eingeschlagener Stelle.
Bauteil: Wand, senkrecht
Arbeitshöhenbereich: bis 3,5 m
Menge: 138,000 Stck
DIN276_18: 000

**03.02.0070 Analyse Beton nach EBV**
Analytik nach EBV vom 09.07.2021 Materialwerte für
RC-Baustoffe RC 1-3 gem. Anl. 1 Tab. 1 inkl. Elution
DIN 19529 + Überwachungswerte gemäß Anl. 4, Tab. 2.2,
einschl. Aufbereiten, Brechen und Teilen Probenmaterial
Menge: 4,000 Stck
DIN276_18: 000

**03.02.0080 Analyse Beton nach DepV**
Analytik nach DepV, Anh.3, Tab.2, Spalte 5 DK0,
mit GV/TOC, ohne 3.18b/SNK (FS+EL), 7/2021,
einschl. Aufbereiten, Brechen und Teilen Probenmaterial
Menge: 4,000 Stck
DIN276_18: 000

#### Unterabschnitt 03.03 Herstellen und Verschluss von Bauteilöffnungen

**03.03.0010 Trennschnitte an Bauteilöffnungen**
Gerade verlaufende Kante senkrecht zur
Bauteiloberfläche im Bereich von
Betonabtragsflächen auf gekrümmten Flächen aus
Beton herstellen.
Ausbruchufer bis in eine Tiefe von etwa 20 bis
50 mm annähernd senkrecht zur
Bauteiloberfläche, im weiteren Verlauf bis zur
vorgesehenen Ausbruchtiefe schräg unter etwa
45 Grad ausführen.
Anfallende Stoffe aufnehmen und nach
gesonderter OZ entsorgen.
Bauteil = Wandbereiche Gewölbe bis 3,00 m Höhe.
Material = Stahlbeton.
Gerade Kante durch Trennschnitt, z. B. mittels
Trennscheibe, herstellen.
Schnittflächen durch Strahlen mit festem
Stahlmittel aufrauen.
Herstellen der schrägen Ausbruchkante durch
Verfahren nach Wahl des AN.
Ausführung in Teilmengen.
Menge: 210,000 m
DIN276_18: 000

**03.03.0020 Beton abtragen**
Betonuntergrund gemäß Baubeschreibung mit
Zeichnungen durch abtragen vorbehandeln.
Anfallende Stoffe aufnehmen. Entsorgung wird
gesondert vergütet.
Einzelflächen > 1 m²
Bewehrung freilegen
Bauteil: Wand Bereich bis 3,50 m über OK Notgehbahn
Fläche: senkrecht
Gesteinskörnung: 16 mm
Abtragstiefe i. M. 80 mm, bis 20 mm hinter der oberen Bewehrungslage.
Abtrag durch Stemmen und Strahlen.
Nachbearbeitung durch Abblasen mit Druckluft.
Bewehrung im Abtragsvolumen ist zu erhalten.
Material: Stahlbeton
Ausführung in Teilflächen > 1 m².
Menge: 45,000 m2
DIN276_18: 000

**03.03.0030 Betonunterlage vorbereiten**
Betonunterlage nach Unterlagen des AG
vorbereiten. Vorbereitete Flächen säubern.
Bauteil 'Wandbereich,
Abmessungen: 0,5 m x 3,00 m (BxH)'
(21)
Material: Stahlbeton
Oberfläche über senkrecht.
Ausführung in Teilflächen.
Vorbereitungsverfahren = Betonunterlage
abstemmen und strahlen.
Abtrag von '50 mm bis 80 mm'
(51)
Abfall entsorgen wird gesondert vergütet.
Menge: 45,000 m2
DIN276_18: 000

**03.03.0040 Betonstahl vorbereiten DU bis 16 mm ReinG Sa 2 1/2**
StL-Nr. 2412411813
Freiliegenden Betonstahl unterschiedlicher Durchmesser
vorbereiten. Abfall entsorgen.
Durchmesser bis 16 mm.
Norm-Reinheitsgrad = Sa 2 1/2.
Menge: 265,000 m
DIN276_18: 000

**03.03.0050 Betonstahl vorbereiten DU über 16 mm ReinG SA 2 1/2**
Position wie vor, jedoch
Betonstahl verschiedener Durchmesser über 16 mm.
Menge: 790,000 m
DIN276_18: 000

**03.03.0060 Betonstahl beschichten DU bis 16 mm**
Freiliegenden Betonstahl unterschiedlicher Durchmesser
beschichten. Betonstahl vorbereiten wird gesondert vergütet.
Durchmesser bis 16 mm.
Arbeitshöhenbereich: bis 3,5 m
Beschichtungsstoff mit kunststoffmodifizierten Zementschlämme, 2-schichtig
Menge: 265,000 m
DIN276_18: 000

**03.03.0070 Betonstahl beschichten DU über 16 mm**
Position wie vor, jedoch
Freiliegender Betonstahl verschiedener
Durchmesser über 16 mm.
Menge: 790,000 m
DIN276_18: 000

**03.03.0080 Haftbrücke herstellen**
Haftbrücke auf vorbereiteter Betonunterlage nach Unterlagen des AG herstellen.
Bauteil Wandbereich
Unterseite senkrecht
Arbeitshöhe: bis 3,5 m.
Stoff = dickflüssiger Zementmörtel.
Ausführung in Teilflächen.
Menge: 45,000 m2
DIN276_18: 000

**03.03.0090 Zementmörtel/ Beton (RM/RC) einbauen**
Zementmörtel/Beton mit Kunststoffzusatz (RM/RC)
aufvorbereiteter Betonunterlage nach Unterlagen des AG einbauen. Ggf. erforderliche Schalung herstellen. Haftbrücke wird gesondert vergütet.
Bauteil Wandebereich bis 3,5 m Höhe
Unterseite senkrecht.
Betonersatzsystem = RM.
Schichtdicke 50 bis 80 mm
Ausführung in Teilflächen.
Menge: 45,000 m2
DIN276_18: 000

**03.03.0100 AVV 170101 Beton**
Transport und Entsorgung von Beton
AVV: 170101
Abfallbezeichnung: Beton
Einstufung: RC 1 (orientierende Einstufung nach EBV)
Abfall: mineralischer Bauschutt aus Abbruch von Tunnelwänden
Ort Analytik): Wandbereich
Tunnelbauwerk Dölzschen: MP 3-4
Tunnelbauwerk Coschütz: MP 5-6
Menge: 2,000 t
DIN276_18: 000
